# Full exterior de mitgera de dos fulls, de fàbrica de bloc ceràmic alleugerit per a revestir

- Propietat de l'arxiu: CYPE INGENIEROS, S.A.
- Format: FIEBDC-3/2002
- Divisa: EUR
- Costos indirectes: 3.00 %
- IVA: 21.00 %

## F Façanes i particions

### FF Fàbrica no estructural

#### FFM Full exterior per a revestir en mitgera de dos fulls

**FFM030** m² Full exterior de mitgera de dos fulls, de fàbrica de bloc ceràmic alleugerit per a revestir.
Full exterior de mitgera de dos fulls, de 24 cm d'espessor, de fàbrica de bloc ceràmic alleugerit encadellat, Termoarcilla 24 "PROCERAN", 30x19x24 cm, per revestir, amb junts horitzontals de 10 mm d'espessor, junt renfonsada, rebuda amb morter de ciment industrial, color gris, M-5, subministrat a granel.
Inclou: Definició dels plans de mitgera mitjançant ploms. Replanteig, planta a planta. Marcat en els pilars dels nivells de referència general de planta i de nivell de paviment. Seient de la primera filada sobre capa de morter. Col·locació i aplomat de mires de referència. Estesa de fils entre mires. Col·locació de ploms fixos a les arestes. Col·locació de les peces per filades a nivell. Trobades de la fàbrica amb façanes, pilars i envans. Trobada de la fàbrica amb el forjat superior. Neteja del parament.
Criteri d'amidament de projecte: Superfície mesurada segons documentació gràfica de Projecte, sense duplicar cantonades ni encontres.
Criteri de mesura d'obra: Es mesurarà la superfície realment executada segons especificacions de Projecte, sense duplicar cantonades ni encontres.

| Codi | Ut | Descripció | Rendiment | Preu | Import |
|---|---|---|---|---|---|
| mt02bco010kw | U | Bloc ceràmic alleugerit encadellat, Termoarcilla 24 "PROCERAN", 30x19x24 cm, per revestir, per a ús en fàbrica protegida (peça P), densitat 730 kg/m³; amb el preu incrementat el 20% en concepte de peces especials. Segons UNE-EN 771-1. (material) | 18.000 | 0.71 | 12.78 |
| mt08aaa010a | m³ | Aigua. (material) | 0.004 | 1.50 | 0.01 |
| mt09mif010cb | t | Morter industrial per a obra de paleta, de ciment, color gris, categoria M-5 (resistència a compressió 5 N/mm²), subministrat a granel, segons UNE-EN 998-2. (material) | 0.023 | 50.20 | 1.15 |
| mq06mms010 | h | Mesclador continu amb sitja, per a morter industrial en sec, subministrat a granel. (maquinària) | 0.086 | 1.94 | 0.17 |
| op00amo010 |  | Mola o radial. | 1.000 | 0.00 | 0.00 |
| mo021 | h | Oficial 1ª construcció en treballs de ram de paleta. (mà d'obra) | 0.529 | 27.50 | 14.55 |
| mo114 | h | Peó ordinari construcció en treballs de ram de paleta. (mà d'obra) | 0.288 | 23.04 | 6.64 |
| % | % | Costos directes complementaris | 3 % | 35.30 | 1.06 |
|  |  | Costos directes |  |  | 36.36 |
